# Ehem.US-Marshall-Kaserne Bad Kreuznach, Altlastenbeseitigung
Angebotsaufforderung (GAEB DA XML 3.2, DA83)
Projekt: 200094014
Währung: EUR
Nebenangebote zugelassen: ja
Auftraggeber: Vergabenummer: 26A0258
Erstellt mit: GXML Toolbox V3.3 R20230829, iTWO_64 V24.0.667, 24.08.2026

## Allgemeine Angaben
Allgemeine Angaben:

BAUBESCHREIBUNG (allgemeine Beschreibung)

Allgemeines
Die Bundesanstalt für Immobilienaufgaben, Direktion Koblenz, Nebenstelle
Landau führt seit Herbst 2008 Maßnahmen zur weiteren Grundwassererkundung
und eine Grundwassersanierung in 55543 Bad Kreuznach durch.

An-/ Abstromvergleiche im Grundwasserstrom belegen einen
Schadstoffeintrag ins Grundwasser auf dem Standort. Das Grundwasser ist
vorrangig durch LCKW belastet.

Bestandteil dieser Ausschreibung sind Grundwasserprobenahmen zur
Sanierungsbegleitung, Zapfproben an Probenahmestellen der
Grundwassersanierungsanlage zur Fremdüberwachung sowie die Entnahme von
Bodenluftproben und die entsprechende chemische Analyse der Proben.
Angebotsbearbeitung
Die Ausarbeitung und Übersendung dieses Angebotes bleibt für den
Auftraggeber kostenlos und unverbindlich. In die Preise sind sämtliche
Kosten (insbesondere Löhne, Lohn-Nebenkosten, Materialkosten,
Fahrtkosten, Gerätekosten und Kosten eventuell erforderlicher
Baustellensicherung bei der Pegelprobenahme) für die gesamte Laufzeit
einzurechnen.

Bei Angebotsabgabe sind Referenzen zu ähnlichen Projekten
(Schadstoffe, Analysenumfang,...) zu liefern. Weiterhin ist der Nachweis einer
zugelassenen Untersuchungsstelle für Bodenschutz und Altlasten
(gem. §18 BBodSchG) vorzulegen und Angaben zur Qualitätssicherung zu machen.
Darüber hinaus ist die Akkreditierung nach DIN EN ISO  17025 nachzuweisen.

Sofern Teilleistungen im Unterauftrag erbracht werden sollen, sind diese
exakt zu benennen. Ebenfalls sind die Unterauftragnehmer unter Angabe
von Zulassungen und Referenzen wie o.g. bei der Angebotsabgabe zu
benennen.
Zeitplan
Der Beginn der weiterführenden Grundwasseruntersuchungen mit dem
Grundwassermonitoring der Überwachungspegel und die Beprobung der
Grundwassersanierungsanlage startet voraussichtlich im Oktober 2026.
Vorgesehen ist die Beauftragung einer ca. einjährigen Anlagenüberwachung.

Wartezeiten
Wartezeiten des Auftragnehmers werden nicht vergütet, sofern der
Auftraggeber oder sein Beauftragter diese nicht zu vertreten hat.
Fristen und Vertragsstrafen
Die Analysenergebnisse sind innerhalb der Einzelfristen entsprechend den
Vorbemerkungen der jeweiligen Titeln zu liefern.

Bei Überschreitung der Einzelfristen zur Vorlage der Analysenergebnisse
hat der Auftragnehmer als Vertragsstrafe für Verzug je Arbeitstag  0,1  %
des Preises für die jeweiligen Proben zu zahlen. Die Vertragsstrafe wird auf insgesamt 5% der Auftragssumme begrenzt.
Vertragslaufzeit
Der Auftraggeber behält sich vor, die beauftragten Leistungen mit einer 1-monatigen Kündigungsfrist zum Monatsende zu kündigen für den Fall, dass behördlicherseits einer Abschaltung der GWRA vorzeitig zugestimmt wird.
Die bis dahin erbrachten Leistungen werden nach den Vertragspreisen abgerechnet. Für
die nicht erbrachten Leistungen verzichtet der Auftragnehmer auf einen Entschädigungs- und
Vergütungsanspruch.

Schutzbestimmungen
Die Untersuchungen finden zur Überwachung einer Grundwassersanierungsmaßnahme und im Rahmen der Fremdüberwachung einer Aufbereitungsanlage statt.

Auf die einschlägigen Arbeitsschutzbestimmungen wird verwiesen. Für Schäden infolge eines Verstoßes gegen diese Gesetze und Bestimmungen haftet alleine der Auftragnehmer.

Standortverhältnisse
Das Untersuchungsgebiet befindet sich im Gewerbegebiet der Stadt Bad Kreuznach nordöstlich des Stadtzentrums. Die Grundwassermessstellen liegen allesamt in einem eng begrenzten Bereich auf dem Standort selbst oder zumindest in dessen unmittelbaren Umfeld (s. Anlage 1), so dass für
die Anfahrt der einzelnen Messstellen kein erheblicher Aufwand entsteht. Alle Grundwassermessstellen sind mit einem Fahrzeug zu erreichen.

Die Messstellen liegen teilweise im Bereich öffentlicher Straßen. Hier sind Verkehrssicherungsmaßnahmen durchzuführen und in die entsprechenden Positionen einzurechnen. Insbesondere ist im Bereich der Otto-Meffert-Straße für die Beprobung und halbseitige Nutzung der Straße eine verkehrsrechtliche Genehmigung einzuholen. Diese Kosten sind in die Einheitspreise einzurechnen und werden nicht gesondert vergütet. Bei einigen Messstellen ist aufgrund der Lage auf privatem Gelände eine Voranmeldung und ggf. eine Terminabsprache erforderlich.

Hier sind die Sicherheitsvorschriften und möglicherweise eingeschränkte
Arbeitszeiten und -räume der betroffenen Gewerbetreibenden einzuhalten.
Die Mehraufwendungen sind in die Probenahmepositionen einzubeziehen.

Der Bieter wird unmittelbar nach Auftragsvergabe am Tag der ersten
Beprobung vom verantworlichen Fachgutachter vor Ort in die Örtlichkeit eingewiesen.
Leistungsumfang
Der vorgesehene Umfang und die Durchführung der Untersuchungen darf nur
mit Zustimmung des Auftraggebers abgeändert werden. Auftraggeberseitige
Änderungen des Analysenumfanges bleiben vorbehalten.

Der genaue Umfang der Grundwasseruntersuchungen wird nach Auswertung jeder Untersuchungskampagne vom Fachgutachter festgelegt, so dass sich
Abweichungen vom ausgeschriebenen Umfang der einzelnen Analysenparameter
ergeben können. Mehr- oder Mindermengen berechtigen nicht zur Änderung
der Einheitspreise und erzeugen keine Berechtigung zu Nachforderungen.
Die angegebenen Preise sind Festpreise und ändern sich für die Dauer der
Durchführung des Auftrages nicht.

Analysenergebnisse
Die einzusetzenden Analysenverfahren sind im Rahmen der Ausschreibung benannt, grundsätzlich sind die Methoden der jeweils aktuellsten Norm einzusetzen. Die aufgeführten Summenparameter
umfassen folgende Einzelstoffe:

BTEX-Aromaten
Benzol, Toluol, Ethylbenzol, o-Xylol, m-p-Xylol
LCKW
Dichlormethan, trans-1,2-Dichlorethen, cis-1,2-Dichlorethen,
Trichlormethan,
1,1,1-Trichlorethan, 1,1,2-Trichlorethan, Tetrachlormethan,
Trichlorethen,
Tetrachlorethen, Vinylchlorid, 1,1-Dichlorethan, 1,2-Dichlorethan

MKW
Kohlenwasserstoff-Index mit Differenzierung C10-22 und C10-40

Die Originalergebnisse der Untersuchungen sowie die Probenahmeprotokolle
sind in schriftlicher Form, als ASCI-fähiges EDV-Format und als gängiges
Tabellenkalkulations-Format (z. B. .xlsx, .ods) per E-mail zu liefern.
Die EDV-
Übermittlung der Daten in der angegebenen Form ist eine zwingende
Vergabe-
und Abrechnungsvoraussetzung

## Anlagenverzeichnis
Anlagenverzeichnis

Anlage 1) Lageplan

## VB06 Probenahme und Laboranalytik 26A0258
Datum: 24.08.2026

### Bereich 1 Anfahrten, Probenahme, -Abholung

*Hinweis: Die Grundwasserproben sind vor Ort durch*
Die Grundwasserproben sind vor Ort durch den AN zu
entnehmen. Vorgesehen sind Monitoring-Kampagnen und die
hydrochemische Überwachung der Grundwassersanierungsanlage bis Mitte 2026. Es stehen
ca. 40 Messstellen zur Grundwasseruntersuchung zur
Verfügung.  Die Messstellen sind in der Regel
unvollkommen ausgebaut und besitzen Filterstrecken in
Teufen von 3 - 40 m. Überwiegend handelt es sich um 5"-
Messstellen, einige sind auch in 2" bzw. 3" ausgebaut.
Die Grundwasserflurabstände betragen im Untersuchungsgebiet etwa  4  -  7  m .

Die Einfachmessstellen sind in einer Tiefe 5 m unter
dem Grundwasserspiegel zu beproben. Die Beprobung der
Mehrfachmessstellen erfolgt parallel mit drei Förderpumpen im Bereich der Filterstrecken. Im Rahmen der Erkundungsmaßnahme ist ein Tiefbrunnen mit Filterstrecken bis  150  m Tiefe als Mehrfachmessstelle (3 Einzelmessstellen) errichtet worden, die in einer Tiefe von ca. 20 m unter dem
Wasserspiegel zu beproben sind.

Die Förderung eines erforderlichen Vorlaufvolumens ist bei allen Pumpprobennahmen sicherzustellen.
Die Entnahmen der Grundwasserproben sind gemäß den "Arbeitshilfen Qualitätssicherung - Teilthema 2.2, Kap.2.7.5" des Altlastenausschusses (ALA) der Bund/Länder Arbeitsgemeinschaft Bodenschutz (LABO), der "Arbeitshilfen Boden- und Grundwasserschutz" des Bundes und entsprechender LAWA-Arbeitshilfe "Empfehlungen für die Erkundung, Bewertung und Behandlung von Grundwasserschäden" durchzuführen.

Zur Vermeidung von Verschleppungen ist die vom Gutachter vorgegebene Beprobungsreihenfolge zwingend einzuhalten. Ebenso ist eine zusammenhängende Abwicklung von Beprobungskampagnen zu garantieren.

Vorgesehen ist die monatliche Beprobung von jeweils max. 20 Überwachungspegeln, die innerhalb von maximal vier Arbeitstagen (montags - donnerstags) parallel zur
monatlichen Anlagenbeprobung (max. 18 Zapfproben u. 2 Bodenluftproben)  zu beproben sind.

Die beim Vorpumpen anfallenden Wässer sind aufzufangen, mittels Aktivkohle abzureinigen und in die Kanalisation einzuleiten.
Die Ausführung der Leistungen erfolgt auf Abruf.
Monitoring-Kampagnen werden mind. 1 Woche vor
Ausführung abgestimmt. Beprobungen der Grundwassersanierungsanlage erfolgen nach einem
Untersuchungsprogramm. Für diese ist eine Probenahme
arbeitstäglich von 8:00 Uhr bis 16:00 Uhr Montags -
Donnerstags möglich, Probenahmegefäße sind vom AN zu stellen.

Zusätzlich zum oben genannten Probenahmeprogramm, sind im zwei-wöchigen Turnus neun weitere Probenahmen an ausgewählten Brunnen durchzuführen.

#### Abschnitt 1.1 Anfahrten

**1.1.10 An- und Abfahrt Monitoring**
An- und Abfahrt aller zur Probenahme erforderlichen
Materialien und Personen einschließlich aller Material-
und Personalkosten für eine zusammenhängende Beprobung von ca. 20 Messstellen, 18 Zapfproben sowie 2
Bodenpluftprobenahmen im Rahmen des monatlichen
Monitorings. Zusätzlich 12 weitere Mobilisierungen im 2-wöchigen Turnus.
Sollten anstelle Mehrfachfahrten Übernachtungen
vorgesehen werden, so sind die Kosten hierfür hier
ebenfalls einzurechnen.

Abr. je Monitoring
Menge: 24,000 Stk.

#### Abschnitt 1.2 Grundwasserprobenahme

**1.2.10 Grundwasserpumpprobenahme**
Fachgerechte Entnahme einer Grundwasserprobe mittels
Tauchmotorpumpe 5m unter GW-Stand, Filterstrecken der
Messstellen zwischen 3 und 40 m. u. GOK nach vorherigem 2-maligen Austausch des Standwassers und Abpumpen bis zur pH- und Leitfähigkeitskonstanz mindestens jedoch 10 Minuten, Bestimmung der Vor-Ort-Parameter (Färbung, Trübung, Geruch, Bodensatz, Temperatur, elektr. Leitfähigkeit, pH-Wert,
Redoxpotenzial, Sauerstoff), Messung des GW-Standes vor
und beim Pumpen, Angabe der Pumpdaten und der
Pumpenbezeichnung, Führen und Liefern des Probenahmeprotokolls.
Das Förderwasser muss über Wasseraktivkohle abgereinigt
und anschließend in die Kanalisation eingeleitet werden.

Aufgrund der z.T. hohen Belastung ist davon auszugehen, dass im Schadenszentrum ordnungsgemäße Zwischenreinigungen der Pumpvorrichtungen (Pumpe,
Schlauch) und der Messgeräte vorzunehmen sind. Hierfür erfolgt keine gesonderte Vergütung.

Einschl. erforderlicher Material- und Personalkosten
mit Gestellung eines ausreichend dimensionierten
Aktivkohlefilters (LCKW Zulauf bis 20 mg/l,
Ablauf < 25 µg/l), Aktivkohleaustausch und -entsorgung.
Fahrtkosten werden unter Titel 01.01. vergütet.
Durchführung eines hydrochemischen Monitorings mit monatlicher Beprobung von ca. 20 Grundwassermessstellen.

Abrechnung je Pumpprobenahme auf Nachweis.
Menge: 190,000 Stk.

**1.2.20 GW-Pumpprobenahme 3-fach-Messstelle**
gemäß Pos. 01.02.10.

Schichtenbeprobung des Grundwassers an einer
Mehrfachmessstelle (ab 2"), zeitgleiche Beprobung der
Grundwasserhorizonte mit 3 Pumpen, Entnahme von 3
Wasserproben,  Einbau der Pumpen im Bereich der
Filterstrecke, max. Förderleistung 2 m³/h. Vor Beginn
der Probenahme ist bei allen Einzelmessstellen die
Tiefe auszuloten und zu dokumentieren.

Fahrtkosten werden unter Titel 01.01. vergütet

Abr. je Mehrfachmessstelle mit 3 Pumpprobenahmen a.N.
Menge: 12,000 Stk.

**1.2.30 Grundwasserzapfprobenahme**
Fachgerechte Entnahme einer Grundwasserprobe an
vorgegebenen Zapfstellen (Hahnprobe) der
Sanierungsanlage mit Bestimmung der Vorortparameter
(Organoleptik, elektr. Leitfäh., Temperatur, pH,
Redoxpot., Sauerstoff), Probentransport und ggs.
Konservierung, Führen und Liefern des
Probenahmeprotokolls ; Einschl. erforderlicher Fahrt-,
Material- und Personalkosten.
Durchführung von monatlichen Messkampagnen zur
Anlagenüberwachung (insgesamt 11 Kampagnen) an ca. 18
Probenahmestellen.

Fahrtkosten werden unter Titel 01.01. vergütet.

Abr. je Probenahme a.N.
Menge: 170,000 Stk.

**1.2.40 Zulage längere Wartezeit**
Zulage zu Pos. 01.02.30. bei sehr langen Vorlaufzeiten von mehr als 30 bis max. 90 Minuten.
Menge: 45,000 Stk.

**1.2.50 Schöpfprobe**
Entnahme einer Schöpfprobe einschl. Bestimmung der Vor-Ort-Parameter gemäß Position 01.02.10.
Menge: 5,000 Stk.

**1.2.60 Bodenluftprobe**
Entnahme der Bodenluft DIN ISO 10381-7 aus einer fest
installierten Gasmessstelle / Zapfstelle.
Die Gasprobe ist aus einer bereits vorhandenen
Gasmessstelle nach vorherigem Abpumpen zu entnehmen.
Hierzu ist das bauseits installierte Gebläse
einzuschalten.
Vorlaufzeit:  3  Min. ;

Die Probenahme erfolgt durch Anreicherung von 5 L
Probevolumen auf einem Aktivkohleadsorptionsröhrchen.
Förderleistung: max. 1 Liter pro Minute während der
Probenahme;
Das Probenahmeprotokoll ist mit Angabe der
Umgebungstemperatur entsprechend anzufertigen.

Für jede Analyse sind grundsätzlich zwei Proben zu nehmen,
die bei Umgebungstemperatur im Dunkeln maximal 2 Tage
bis zur Analyse gelagert werden dürfen.
Menge: 22,000 Stk.

### Bereich 2 Grundwassseranalytik

*Hinweis: Fachgerechte Probenvorbereitung und*
Fachgerechte Probenvorbereitung und Analyse einer
Grundwasserprobe einschließlich aller Nebenarbeiten
sowie Führen und Liefern eines ordnungsgemäßen
Analysenprotokolls. Analysenverfahren gemäß Angabe
jeweiliger Position und nach Vorgaben des ALEX
Merkblattes 04 bzw. ALEX Informationsblattes 22.
Für die Untersuchungsverfahren ist mit Vorlage des
Analysenberichtes die Messunsicherheit nach DIN 1319-3
und /oder DIN 1319-4 anzugeben. Die Nachweisgrenzen
nach DIN 32645 sind auf jedem Analysenprotokoll
anzugeben.
Vorlage des Analysenberichtes innerhalb von  10  Tagen
nach Probenahme, Entsorgung des überschüssigen Probenahmematerials, Vorlage des Analysenberichtes
vorab per Mail als ASCI-fähiges EDV-Format und als
gängiges Tabellenkalkulations-Format (z. B. .xlsx, .ods)
und 1-fach als Original im Papierformat.

#### Abschnitt 2.1 LCKW (Hauptschadstoff)

**2.1.10 LCKW (Hauptschadstoff)**
LCKW inkl. Vinylchlorid nach DIN EN ISO 103001 (F4)

Abr. je Probe
Menge: 390,000 Stk

#### Abschnitt 2.2 Einzelparameter

**2.2.10 Gesamteisen**
Untersuchung einer Grundwasserprobe auf
- Gesamteisen nach EN ISO 11885

Abr. je Probe
Menge: 5,000 Stk.

**2.2.20 Mangan**
Untersuchung einer Grundwasserprobe auf
- Mangan nach DIN EN ISO 11885

Abr. je Probe
Menge: 5,000 Stk.

**2.2.30 DOC**
Untersuchung einer Grundwasserprobe auf
- DOC nach EN 1484

Abr. je Probe
Menge: 5,000 Stk.

**2.2.40 BTEX**
Untersuchung einer Grundwasserprobe auf
- BTEX nach DIN 38407-9, Abschnitt 3,
Headspace-Verfahren

Abr. je Probe
Menge: 55,000 Stk.

**2.2.50 Zulage Analysen nach ALEX 05**
Zulage zu Position 02.02.10. für erweitertes
Analysenspektrum nach ALEX Informationsblatt 05.

- Propylbenzole (n-Propylbenzol, Isopropylbenzol)
- Ethyltoluole (o-, m- und p-Ethyltoluol)
- Diethylbenzole (1,2-, 1,3. und 1,4-Diethylbenzol)
- Trimethylbenzole (1,2,3- 1,2,4- und 1,3,5- Trimethylbenzol)
- Tetramethylbenzole (1,2,3,4-, 1,2,3,5- und 1,2,4,5- Tetramethylbenzol)
- Methyl-t-buthyl-ether (MTBE)

Abr. je Probe
Menge: 5,000 Stk.

**2.2.60 Mineralölkohlenwasserstoffe**
Untersuchung einer Grundwasserprobe auf
- Mineralölkohlenwasserstoffe nach DIN EN ISO 9377-2

Abr. je Probe
Menge: 5,000 Stk.

### Bereich 3 Luftanalytik

#### Abschnitt 3.1 LCKW (Hauptschadstoff)

**3.1.10 LCKW**
Untersuchung einer Luftprobe auf
- LCKW mit Vinylchlorid nach VDI 3865 Blatt 3
Menge: 8,000 Stk.
